# Esquentador a gás, convencional

- Propriedade do ficheiro: CYPE INGENIEROS, S.A.
- Formato: FIEBDC-3/2002
- Moeda: EUR
- Custos indirectos: 3.00 %
- IVA: 23.00 %

## I Instalações

### IC Aquecimento, arrefecimento, climatização e A.Q.S.

#### ICA Água quente

**ICA030** Ud Esquentador a gás, convencional.
Esquentador instantâneo a gás N, para o serviço de A.Q.S., modelo Hydronext 5700 S WTD 12-4 AME "JUNKERS", mural vertical, para utilização interior, câmara de combustão estanque e tiragem forçada, acendimento electrónico à rede eléctrica, sem chama piloto, baixo nível de emissões de NOx, controlo termostático da temperatura, ecrã táctil a cores, possibilidade de controlo remoto desde smartphone ou tablet através da App HomeCom Easy, via Wi-Fi com interface opcional, válido para condutas de evacuação de gases de até 12 m, caudal de A.Q.S. 12 l/min, potência de A.Q.S. de 4,1 a 20,7 kW, eficiência a 100% de carga nominal 90%, eficiência a 30% de carga nominal 91%, eficiência energética classe A+, perfil de consumo S, dimensões 575x335x180 mm, peso 13 kg, com dispositivo de controlo de evacuação dos produtos da combustão e controlo de chama por sonda de ionização, sem incluir a conduta para evacuação dos produtos da combustão. Inclusive suporte e ancoragens de fixação a paramento vertical, válvula de corte de esfera, tubos de ligação flexíveis. Totalmente montado, ligado e testado.
Inclui: Marcação do aparelho. Fixação em paramento com elementos de ancoragem. Colocação do aparelho e acessórios. Ligação com a rede de abastecimento de água. Ligação à rede eléctrica e de terra. Colocação em funcionamento.
Critério de medição de projecto: Número de unidades previstas, segundo documentação gráfica de Projecto.
Critério de medição de obra: Medir-se-á o número de unidades realmente executadas segundo especificações de Projecto.

| Código | Un | Descrição | Rendimento | Preço | Importância |
|---|---|---|---|---|---|
| mt38cgj014a | Ud | Esquentador instantâneo a gás N, para o serviço de A.Q.S., modelo Hydronext 5700 S WTD 12-4 AME "JUNKERS", mural vertical, para utilização interior, câmara de combustão estanque e tiragem forçada, acendimento electrónico à rede eléctrica, sem chama piloto, baixo nível de emissões de NOx, controlo termostático da temperatura, ecrã táctil a cores, possibilidade de controlo remoto desde smartphone ou tablet através da App HomeCom Easy, via Wi-Fi com interface opcional, válido para condutas de evacuação de gases de até 12 m, caudal de A.Q.S. 12 l/min, potência de A.Q.S. de 4,1 a 20,7 kW, eficiência a 100% de carga nominal 90%, eficiência a 30% de carga nominal 91%, eficiência energética classe A+, perfil de consumo S, dimensões 575x335x180 mm, peso 13 kg, com dispositivo de controlo de evacuação dos produtos da combustão e controlo de chama por sonda de ionização. (material) | 1.000 | 730.00 | 730.00 |
| mt37sve010c | Ud | Válvula de esfera de latão niquelado para enroscar de 3/4". (material) | 1.000 | 7.30 | 7.30 |
| mt38tew010a | Ud | Tubo de ligação flexível de 20 cm e 1/2" de diâmetro. (material) | 2.000 | 8.00 | 16.00 |
| mt38www011 | Ud | Material auxiliar para instalações de A.Q.S. (material) | 1.000 | 1.45 | 1.45 |
| mo004 | h | Oficial de 1ª instalador de aquecimento. (mão de obra) | 2.167 | 22.91 | 49.65 |
| mo103 | h | Ajudante de instalador de aquecimento. (mão de obra) | 2.167 | 21.71 | 47.05 |
| % | % | Custos directos complementares | 2 % | 851.45 | 17.03 |
|  |  | Custos directos |  |  | 868.48 |
