# Termoacumulador eléctrico

- Propriedade do ficheiro: CYPE Ingenieros S.A.
- Formato: FIEBDC-3/2016
- Programa: Gerador de preços para construção civil. CYPE Ingenieros, S.A.
- Data: 23/10/2023
- Moeda: EUR
- Custos indirectos: 3 %
- IVA: 23 %

## I Instalações

### IC Aquecimento, arrefecimento, climatização e A.Q.S.

#### ICA Água quente

**ICA010** Ud Termoacumulador eléctrico.
Termoacumulador eléctrico para o serviço de A.Q.S., modelo Elacell Excellence 4000 ES 080 6 JU EDWVB "JUNKERS", instalação mural vertical, resistência blindada, capacidade 75 l, potência 2 kW, eficiência energética classe B, perfil de consumo M, de 823 mm de altura e 457 mm de diâmetro, peso 20 kg, com painel de comando com display digital com indicação da potência e de código de avaria, função Smart que adapta o funcionamento do termoacumulador ao estilo de vida do utilizador para optimizar o consumo de energia e modo férias. Inclusive suporte e ancoragens de fixação, válvula de segurança antirretorno, válvulas de corte de esfera, tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38tej028e | Ud | Termoacumulador eléctrico para o serviço de A.Q.S., modelo Elacell Excellence 4000 ES 080 6 JU EDWVB "JUNKERS", instalação mural vertical, resistência blindada, capacidade 75 l, potência 2 kW, eficiência energética classe B, perfil de consumo M, de 823 mm de altura e 457 mm de diâmetro, peso 20 kg, com painel de comando com display digital com indicação da potência e de código de avaria, função Smart que adapta o funcionamento do termoacumulador ao estilo de vida do utilizador para optimizar o consumo de energia e modo férias. (material) | 1 | 375 | 375.000 |
| mt38tew010a | Ud | Tubo de ligação flexível de 20 cm e 1/2" de diâmetro. (material) | 2 | 8 | 16.000 |
| mt37sve010b | Ud | Válvula de esfera de latão niquelado para enroscar de 1/2". (material) | 2 | 4.95 | 9.900 |
| mt37svs050a | Ud | Válvula de segurança antirretorno, de latão cromado, com rosca de 1/2" de diâmetro, regulada a 8 bar de pressão, com manípulo de purga. (material) | 1 | 6.24 | 6.240 |
| mt38www011 | Ud | Material auxiliar para instalações de A.Q.S. (material) | 1 | 1.45 | 1.450 |
| mo008 | h | Oficial de 1ª canalizador. (mão de obra) | 0.8 | 22.91 | 18.328 |
| mo107 | h | Ajudante de canalizador. (mão de obra) | 0.8 | 21.71 | 17.368 |
| % | % | Custos directos complementares | 2 % | 444.286 | 8.886 |
|  |  | Custos directos |  |  | 453.172 |

## Recursos

**mt38tej028e** Ud Termoacumulador eléctrico para o serviço de A.Q.S
Dados técnicos: Custo energético 1050.805 MJ; Emissão de CO2 72.018 kg
Resíduos:
- embalagem: re150101 Embalagens de papel e cartão. (componente de resíduo); rendimento 1.398 kg; Código LER 15 01 01; Massa do elemento 1 kg; Volume 0.001333 m3

**mt37sve010b** Ud Válvula de esfera de latão niquelado para enroscar de 1/2"
Dados técnicos: Custo energético 509.569 MJ; Emissão de CO2 34.281 kg
Resíduos:
- embalagem: re150101 Embalagens de papel e cartão; rendimento 0.072 kg

**mt37svs050a** Ud Válvula de segurança antirretorno
Dados técnicos: Custo energético 11.986 MJ; Emissão de CO2 0.864 kg
Resíduos:
- embalagem: re150101 Embalagens de papel e cartão; rendimento 0.072 kg
